# Erneuerung Zaunanlage RWBA Langerfeld
Angebotsaufforderung (GAEB 90, DA83)
Währung: EUR
Auftraggeber: Autobahn GmbH des Bundes

## Erneuerung Zaunanlage
Datum: 29.05.26

### Abschnitt 00 RWBA Langerfeld I

*Hinweis*
Die Andienung der Baustelle erfolgt über die
Betriebszufahrt direkt über den Seitenstreifen.
Bei Zu- und Abfahrt ist auf den fließenden Verkehr zu
achten. Fz. sind gemäß §35 StVO zu kennzeichnen und
müssen  mit Rundumkennleuchten ausgerüstet sein.

#### Unterabschnitt 00.00 Allgemeines

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

*Hinweis*
Zur Sicherung der Anlage gegen Absturz ins Wasser
und unbefugtes Betreten.Der Bauzaun ist vor Beginn der
Abbrucharbeiten des alten Zaunes aufzustellen und bis
Fertigstellung des neuen Zaunes vorzuhalten.Die
Verkehrss.pflicht obliegt während der Bauzeit dem AN.

**00.00.0003 Bauzaun aufstellen und entfernen Zaunhöhe 2,0 m*Stahlgitter-FT**
StL-Nr. 21910120733
Bauzaun nach Unterlagen des AG einschl. der erforderlichen Tore und Pfosten standsicher aufstellen, während
der Bauzeit vorhalten und unterhalten sowie nach Beendigung der Bauzeit entfernen. 70 v.H. des Preises werden nach Aufstellen, der Rest nach Entfernen des Bauzaunes vergütet.
Zaunhöhe = 2,00 m.
Zaun aus Stahlgitter-Fertigteilen.
Menge: 150,000 m
Zuordnung: 101

#### Unterabschnitt 00.01 Landschaftsbauarbeiten

**00.01.0001 Zauntrasse räumen**
Zauntrasse auf 4,00 m Breite räumen.
Gras mähen, geringes Strauch- und Buschwerk schneiden.
Mäh- und Schnittgut aufnehmen, laden, von der
Baustelle entfernen und einer Verwertung nach Wahl des
AN zuführen.
Menge: 220,000 m

**00.01.0002 Bäume fällen mit Roden DU über 0,1-0,3 m*Neigung über 1:4 verfüll/Boden AG*Holz Verwert. AN Wst.Verwert. AN*S.Abr.Verwert. AN**
StL-Nr. 224106033111111
Bäume fällen, höchstens 0,25 m über dem Erdboden
absägen. Wurzelstöcke roden. Gemessen wird der Durchmesser 1,00 m über dem Erdboden.
Durchmesser über 0,10 bis 0,30 m.
Neigung der Rodungsfläche steiler als 1:4.
Wurzellöcher mit geeignetem Boden verfüllen. Boden aus
Abtragsbereichen profilgerecht lösen.
Gesamtes Holz nach Wahl des AN verwerten.
Wurzelstöcke nach Wahl des AN verwerten.
Schlagabraum nach Wahl des AN verwerten.
Menge: 3,000 St
Zuordnung: 106

#### Unterabschnitt 00.02 Erd- und Betonbauarbeiten

**00.02.0001 Oberboden abtragen und andecken Neigung über 1:4*Abtrag bis 10 cm*Abrechnung Abtrag**
StL-Nr. 22410611301199901
Oberboden ggf. einschließlich Vegetationsdecke abtragen
und profilgerecht wieder andecken einschließlich erforderlicher Zwischenlagerung auf Flächen nach Wahl des
AN. Beschreibung der Homogenbereiche nach Unterlagen
des AG.
Neigung der Abtragsfläche steiler als 1:4.
Dicke des Abtrages bis 10 cm.
Andeckung 'an Betonstreifen und zum Verfüllen der
Betonfundamentlöcher des alten Zaunes und zum Verfüllen
der Löcher der Wurzelrodung'
Einbau 'bündig und höhengleich mit dem Betonstreifen'
Dicke der Andeckung 'Nach Erfordernis zum Angleich des
Betonstreifens an vorh. Oberfläche bzw. zum Verfüllen
der alten Fundamentlöcher (hier ist auch eine
Verdichtung des Bodens vorzunehmen). Überschüssigen
Boden auf Gelände RWBA in Abstimmung mit AG
einplanieren.'
Abrechnung nach Abtragsprofilen.
Menge: 23,000 m3
Zuordnung: 106

*Hinweis*
Unter dieser OZ wird auch der Aushub für die neuen
Pfosten- und Schlüsseldepotfundamente abgerechnet.

**00.02.0002 Boden bzw. Fels lösen und verwerten*profilg. lösen Planum gesondert*Abrechnung Abtrag**
StL-Nr. 22410621391020100
Boden bzw. Fels aus Abtragsbereichen profilgerecht
lösen, laden und nach Wahl des AN verwerten. Beschreibung der Homogenbereiche nach Unterlagen des AG. Die
Herstellung von Mulden und Gräben wird gesondert vergütet.
Homogenbereich 'entspricht alter Bodenklasse 3 bis 5'
Profilgerecht lösen.
Das Herstellen des Planums wird gesondert vergütet.
Abrechnung nach Abtragsprofilen.
Menge: 115,000 m3
Zuordnung: 106

**00.02.0003 Planum herstellen Ev2 = 45 MPa**
StL-Nr. 22410625001
Planum herstellen nach Unterlagen des AG.
Verformungsmodul Ev2 = 45 MPa.
Menge: 185,000 m2
Zuordnung: 106

**00.02.0004 Schottertragschicht herstellen*0/45 URA+Einbaudoku**
StL-Nr. 22411232092190900
Schottertragschicht herstellen.
In Verkehrsflächen 'Bereich Zauntrasse unter
Betonstreifen'
Baustoffgemisch 0/45.
Umweltrelevante Anforderungen beim Einsatz von Baustoffgemischen einschließlich Einbaudokumentation nach
Unterlagen des AG. Einbaudokumentation übergeben.
Verdichtungsgrad/Verformungsmodul '120 MN/m²'
Einbaudicke '0,50 m im verdichteten Zustand
Einbau in 2 Lagen'
Menge: 185,000 m2
Zuordnung: 112

*Hinweis*
Die herzustellende Betondecke befindet sich mittig
unter der neuen Zaunanlage
Einschließlich erforderlicher seitlicher Schalung
konstruktiver Bewehrung u. ggfls. erforderlicher
Abstufungen aufgrund des Geländeverlaufs.

**00.02.0005 Betondecke für sonst. Fläche herst. Deckendicke 20 cm*C30/37**
StL-Nr. 22311422099501999
Betondecke für sonstige Fläche herstellen.
In Verkehrsflächen 'der Bauklasse IV'
Einbau in 'Betonstreifen unter Zauntrasse
Einschliesslich Schalung herstellen.
Betonstahlmatte Q 188 nach statisch,
konstruktien Erfordernissen liefern
und einbauen
Deckenbreite = 80 cm'
Deckendicke = 20 cm.
Festigkeitsklasse C30/37.
Kategorie PSV '=>43'
Oberfläche 'glätten'
Menge: 185,000 m2
Zuordnung: 114

*Hinweis*
Beton gleicher Güte wie vorstehende OZ liefern und als
Fundament für Zaun-/Tor-/Türpfosten gemäß Anlage
Systemskizze Zauntrasse und Schlüsseldepotsäule
einbauen.

**00.02.0006 Unbewehrten Beton herstellen Fundament X0*Ohne Schalung*Abr. Frischbeton**
StL-Nr. 222118338191011
Unbewehrten Beton nach Unterlagen des AG herstellen.
Beton für Fundament.
Druckfestigkeitsklasse 'C30/37'
Expositionsklasse X0.
Beton ohne Schalung herstellen.
Abgerechnet wird die eingebaute Frischbetonmenge.
Menge: 2,000 m3
Zuordnung: 118

**00.02.0007 Raumfuge herstellen einschneiden*20/40, N2 verf.**
StL-Nr. 22311432799991100
Raumfuge in Betondecke mit einer Fugeneinlage herstellen.
Raumfuge 'in Betonstreifen unter Zauntrasse, ca. alle
12 m ( mittig eines Zaunfeldes)'
Deckendicke '0,20 m'
Fugeneinlage 'mittels XPS Platte'
Fugeneinlagendicke '0,02 m'
Oberen Fugenspalt nach dem Erhärten des Betons einschneiden.
Fugenspaltbreite 20 mm, Fugenspalttiefe 40 mm, verfüllen mit heiß verarbeitbarer Fugenmasse Typ N2.
Menge: 25,000 m
Zuordnung: 114

#### Unterabschnitt 00.03 Zaunarbeiten

**00.03.0001 Zaunanlage abbauen und entsorgen**
Vorhandene Zaunanlage komplett abbauen, laden, von der
Baustelle entfernen und einer Verwertung nach Wahl des
AN zuführen.

Die vorhandene Zaunanlage besteht aus: ca. 2,30 m hohen
Stahlpfosten und kunststoffummantelten Maschendrahtzaun
sowie dreireihiger Stacheldrahtüberspannung.
Einschließlich einer ca. 4,00 m breiten zweiflügeligen
Toranlage (Höhe 2,00 m)
und einer ca. 2,50 m breiten einflügeligen
Toranlage (Höhe 2,00 m) .
Die Schließzylinder der Toranlage sind auszubauen und
sicherzustellen.
Diese werden in den neu zu errichtenden
Toranlagen wiederverwendet, bzw. der Bauüberwachung
ausgehändigt.
Das an der Toranlage befestige Warnschild ist abzubauen
und sicherzustellen. Dies wird in der neu zu
errichtenden
Toranlage wiederverwendet.

Einschließlich Ausbau und Entsorgung der vorhandenen
Betonfundamente. Verfüllung der Fundamentlöcher nach
ges. OZ.
Menge: 220,000 m

**00.03.0002 Schilderpfosten abb. und entsorgen**
Vorhandenen Schilderfpfosten im Bereich der Toranlage
komplett abbauen, laden, von der
Baustelle entfernen und einer Verwertung nach Wahl des
AN zuführen.

Der vorhandener Schilderpfosten besteht aus: einem ca.
2,50 m hohen Stahlpfosten Einschließlich eines
Hinweisschildes.
Das am Pfosten befestigte Hinweisschild ist abzubauen
und sicherzustellen. Dies wird in der neu zu
errichtenden
Toranlage wiederverwendet.

Einschließlich Ausbau und Entsorgung des vorhandenen
Betonfundaments. Verfüllung des Fundamentloches nach
ges. OZ.
Menge: 1,000 St

**00.03.0003 Zaunanlage liefern und aufstellen**
Stahlgitterzaun einschließlich der erforderlichen Erdarbeiten herstellen. Stahlteile feuerverzinkt. Verbindungsteile aus nichtrostendem Stahl mind. Stahlsorte
A2 einschl. Eck- und Endausbildung.
Zaunhöhe = 2,03 m.
Pfosten aus Stahl, mit Hart-Kunststoff-Abdeckkappen
regensicher abgedeckt.
Abmessung nach statischen Erfordernissen. Querschnitt
60/40 mm.
Pfostenlänge "Gesamtpfostenlänge nach statischen
Erfordernissen und passend für die Gittermatten."
Feldlänge = 2,50 m.
Einschliesslich Verankerung der Pfosten mit jeweils 4
Ankern, nach statischen und konstruktiven
Erfordernissen Material der Anker aus Edelstahl.
Doppelstabmatte aus Drahtstäben.
Senkrechte Drähte 6 mm, zwei waagerechte Drähte 8 mm,
Maschenweite 50x200 mm.
Befestigen an Pfosten, Verschraubungen aus
nichtrostendem Stahl mit Diebstahlschutz durch
Einschlagkugeln, Verschraubung an Pfosten ist nach
innerhalb der Zaunanlage gerichtet anzubringen.
Oberer Abschluss überstehend.
Pulverbeschichtung anthrazit, RAL 7016.
Flucht- und höhengerechte Montage der
Zaunanlage, Herstellen von Abtreppungen,
Eckverbindungen, Richtungsänderungen, fachgerechter
Anschluss an Tür-/Toranlage und evtl. notwendiger
Montagehilfen.
Einschließlich Herstellen von Abtreppungen aufgrund
Geländeverlauf. Höhenausgleich kann in Abstufungen (100
mm) oder variabel erfolgen. Eine Zaunhöhe von 2,00 m
ist an jeder Stelle einzuhalten.
Der Abstand zwischen UK Zaunmatte und OK Betonstreifen
darf max. 10 cm, soll mind. 5 cm betragen.
Nachträgliche Kürzungen/Schnittstellen an den
Zaunmatten sind mit Zink- und farblich passendem
Kuststoffspray nachzubehandeln.
Menge: 230,000 m

**00.03.0004 Drehflügeltor liefern u. aufstellen**
Drehflügeltor, 2-flügelig, symmetrisch, lichte Weite
4,00 m, Höhe 2,00 m, Öffnungswinkel 180 Grad, mit
umlaufenden Rahmen aus Stahlprofil 60/40 S235
DIN EN 10210-7, mit angeschweißter Übersteigschutz
Zackenleiste 40 mm, Feldfüllung mit Doppelstabgitter
analog Zaunanlage, im Rahmen eingeschweißt, mit
Einsteckschloss für Profilzylinder, mit Drückergarnitur
beidseitig beweglich aus Aluminium eloxiert, Torpfosten
aus Stahlprofil 150/150 S235 DIN EN 10210-2, Wanddicke
4-5mm, Pfostenlänge nach statischen Erfordernis, Kopf
verschlossen mit verschweißter Platte, einschl.
Zaunanschlusswinkel für die Befestigung des Zaunes,
einschl. Torfeststeller zur Arretierung des Tores in
geöffnetem und geschlossenem Zustand bestehend aus
verdeckt angebrachten Riegelleisten und
einzubetonierenden Bodenhülsen.
Öffnung nach Innen.
Alle Bauteile feuerverzinkt DIN EN ISO 1461 und
pulverbeschichtet DIN 55633, Farbton Anthrazit RAL
7016, bzw. aus Edelstahl.
Einzelfundamente 60/60/80 cm für Pfosten herstellen.
Aushubboden und Fundamentbeton nach ges. OZ.
Erschwernis durch Schottertragschicht/Betondecke ist
einzukalkulieren.

Einschl. Pfosten in Einzelfundamente 60/60/80 cm
befestigen, flucht- und höhengerechte Montage der
Toranlage, mit evtl. notwendigen Montagehilfen.
Der Abstand zwischen UK Tor und OK Betonstreifen darf
max. 10 cm, soll mind. 5 cm bertragen. Gilt analog auch
für Öffnungsradius, hier einschl. Beiarbeiten des
anstehenden Geländes.
Menge: 1,000 St

*Hinweis*
Zum setzen eines Torpfostens der Drehflügeltür werden
Stemmarbeiten an der vorhandenen asphaltierten
Umfahrungsfläche erforderlich. Die Stemmarbeiten sind
in OZ 00.03.0005. einzukalkulieren.

**00.03.0005 Drehflügeltür liefern und mont.**
Drehflügeltür,1-flügelig, lichte Weite
2,50 m.
Sonst wie in OZ.00.03.0004. beschrieben.
Menge: 1,000 St

#### Unterabschnitt 00.04 Beschilderung

**00.04.0001 Schild liefern und montieren**
Betriebsablaufschild im Format 1000*650*3 mm aus
Aluminium blank, randverstärkt mit Alu-Profilrahmen,
mehrfarbiger (bunter) Digitaldruck auf SK-Folie mit
UV-Schutzlaminat, Beschriftung/Druck nach Vorgabe des
AG (siehe Anlage Betriebsablaufschild ) liefern und mit
Edelstahlklemmschellen (passend zu Profilrahmen)
verdreh- und verschiebesicher an Elemet des
Stahlgitterzaun montieren.

Einschließlich aller Befestigungsmaterialien in
Edelstahl Werkstoff-Nr. 1.4571.
Standort nach Angabe des AG auf Anlagengelände.
Menge: 1,000 St

USt %: 19,00
